# Galindo - kit de ducha Tekno - cromo - Kit de ducha de Griferías Galindo

- Propiedad del archivo: CONSTRUNARIO
- Formato: FIEBDC-3/2012
- Programa: Construnario Versión 3.51
- Fecha de los precios: 08/11/2018
- Divisa: EUR

**367700GGA** u Galindo - kit de ducha Tekno - cromo - Kit de ducha de Griferías Galindo
Características Kit de ducha barra Tekno con accesorios Tekno. Acabados existentes: cromo, cromo mate y níquel.
