# Galindo - kit de ducha Trevi - Ø25 - cromo - Kit de ducha de Griferías Galindo

- Propiedad del archivo: CONSTRUNARIO
- Formato: FIEBDC-3/2012
- Programa: Construnario Versión 3.51
- Fecha de los precios: 08/11/2018
- Divisa: EUR

**668100GGA** u Galindo - kit de ducha Trevi - Ø25 - cromo - Kit de ducha de Griferías Galindo
Características Kit de ducha barra Ø 25 mm con accesorios Trevi. 4 posiciones de chorro de agua. Acabados existentes: cromo, cromo mate-cromo y níquel.
