# Galindo - kit de ducha Halley - cobre - Kit de ducha de Griferías Galindo

- Propiedad del archivo: CONSTRUNARIO
- Formato: FIEBDC-3/2012
- Programa: Construnario Versión 3.51
- Fecha de los precios: 08/11/2018
- Divisa: EUR

**568941GGA** u Galindo - kit de ducha Halley - cobre - Kit de ducha de Griferías Galindo
Características Kit de ducha barra clásica con accesorios Halley. Acabados existentes: cromo, envejecido bronce y envejecido cobre. Fabricado en latón.
