# Galindo - kit de ducha Nitro 62 mm - Kit de ducha de Griferías Galindo

- Propiedad del archivo: CONSTRUNARIO
- Formato: FIEBDC-3/2012
- Programa: Construnario Versión 3.51
- Fecha de los precios: 08/11/2018
- Divisa: EUR

**1616800GGA** u Galindo - kit de ducha Nitro 62 mm - Kit de ducha de Griferías Galindo
Características Kit de ducha barra Nitro 62 cm con accesorios Nitro. Acabado cromo. Fabricado en latón cromado.
