# Galindo - accesorios Nitro - níquel - Accesorios de ducha de Griferías Galindo

- Propiedad del archivo: CONSTRUNARIO
- Formato: FIEBDC-3/2012
- Programa: Construnario Versión 3.51
- Fecha de los precios: 08/11/2018
- Divisa: EUR

**868071GGA** u Galindo - accesorios Nitro - níquel - Accesorios de ducha de Griferías Galindo
Características Accesorios de ducha Nitro. Acabados existentes: cromo, cromo mate y níquel.
