# Galindo - maneral de ducha 1 función Ø100 mm - Manerales de ducha de Griferías Galindo

- Propiedad del archivo: CONSTRUNARIO
- Formato: FIEBDC-3/2012
- Programa: Construnario Versión 3.51
- Fecha de los precios: 08/11/2018
- Divisa: EUR

**67510GGA** u Galindo - maneral de ducha 1 función Ø100 mm - Manerales de ducha de Griferías Galindo
Características Acabado cromo y diámetro 100 mm
