# Galindo - maneral de ducha masaje 4 posiciones Trevi - cromo/mate - Manerales de ducha de Griferías Galindo

- Propiedad del archivo: CONSTRUNARIO
- Formato: FIEBDC-3/2012
- Programa: Construnario Versión 3.51
- Fecha de los precios: 08/11/2018
- Divisa: EUR

**68161GGA** u Galindo - maneral de ducha masaje 4 posiciones Trevi - cromo/mate - Manerales de ducha de Griferías Galindo
Características Maneral de ducha 4 posiciones anti-cal serie Trevi con limitador de caudal. Acabados existentes: cromo, cromo mate y níquel.
