# Galindo - columna con rociador Nitro - Columnas de ducha de Griferías Galindo

- Propiedad del archivo: CONSTRUNARIO
- Formato: FIEBDC-3/2012
- Programa: Construnario Versión 3.51
- Fecha de los precios: 08/11/2018
- Divisa: EUR

**100049400GGA** u Galindo - columna con rociador Nitro - Columnas de ducha de Griferías Galindo
Características Columna de ducha con rociador Nitro adaptable con flexo. Acabado cromo. Entrada Hembra 3/4 con excéntrica.
