# Galindo - columna con rociador cuadrado - para grupo de baño - Columnas de ducha de Griferías Galindo

- Propiedad del archivo: CONSTRUNARIO
- Formato: FIEBDC-3/2012
- Programa: Construnario Versión 3.51
- Fecha de los precios: 08/11/2018
- Divisa: EUR

**269500GGA** u Galindo - columna con rociador cuadrado - para grupo de baño - Columnas de ducha de Griferías Galindo
Columna de ducha con rociador cuadrado y accesorios ducha Nitro. Se utiliza para baño y ducha. Características Acabado cromo. Disponible: versión para grupo baño y para grupo ducha.
