# Galindo - alargo 20 cm adaptador columna - Columnas de ducha de Griferías Galindo

- Propiedad del archivo: CONSTRUNARIO
- Formato: FIEBDC-3/2012
- Programa: Construnario Versión 3.51
- Fecha de los precios: 08/11/2018
- Divisa: EUR

**26900GGA** u Galindo - alargo 20 cm adaptador columna - Columnas de ducha de Griferías Galindo
Características Alargo 20 cm adaptador columna baño. Acabado cromo.
