# Galindo - columna con rociador minimalista - para grupo de baño - Columnas de ducha de Griferías Galindo

- Propiedad del archivo: CONSTRUNARIO
- Formato: FIEBDC-3/2012
- Programa: Construnario Versión 3.51
- Fecha de los precios: 08/11/2018
- Divisa: EUR

**269200GGA** u Galindo - columna con rociador minimalista - para grupo de baño - Columnas de ducha de Griferías Galindo
Características Columna de ducha con rociador minimalista y accesorios ducha Futura. Acabado Cromo. Disponible: versión para grupo de baño y para grupo de ducha.
