# Galindo - barra de carbono de 93 cm - Accesorios de carbono de Griferías Galindo

- Propiedad del archivo: CONSTRUNARIO
- Formato: FIEBDC-3/2012
- Programa: Construnario Versión 3.51
- Fecha de los precios: 08/11/2018
- Divisa: EUR

**37000CGGA** u Galindo - barra de carbono de 93 cm - Accesorios de carbono de Griferías Galindo
Características Barra de ducha carbono 93 cm
