# Galindo - ducha redonda de carbono - Accesorios de carbono de Griferías Galindo

- Propiedad del archivo: CONSTRUNARIO
- Formato: FIEBDC-3/2012
- Programa: Construnario Versión 3.51
- Fecha de los precios: 08/11/2018
- Divisa: EUR

**66330CGGA** u Galindo - ducha redonda de carbono - Accesorios de carbono de Griferías Galindo
Características Rociador de ducha redondo de carbono Ø300 mm.
