# Galindo - ducha cuadrada de carbono - Accesorios de carbono de Griferías Galindo

- Propiedad del archivo: CONSTRUNARIO
- Formato: FIEBDC-3/2012
- Programa: Construnario Versión 3.51
- Fecha de los precios: 08/11/2018
- Divisa: EUR

**66430CGGA** u Galindo - ducha cuadrada de carbono - Accesorios de carbono de Griferías Galindo
Características Rociador de ducha cuadrado de carbono 300×300 mm.
