# Galindo - fregadero Ohio 18X40 - un seno - Fregaderos de Griferías Galindo

- Propiedad del archivo: CONSTRUNARIO
- Formato: FIEBDC-3/2012
- Programa: Construnario Versión 3.51
- Fecha de los precios: 07/11/2018
- Divisa: EUR

**Ohio18X40GGA** u Galindo - fregadero Ohio 18X40 - un seno - Fregaderos de Griferías Galindo
Características Fregadero de un seno Ohio 18X40. Acabado Acero Inoxidable (AISI 304 18/10). Profundidad:145mm. Instalación: integrado, semi-integrado o bajo encimera.
Incluye: válvula y Sifón. Colección Reginox Amplia gama de fregaderos de cocina fabricados con alta calidad.
