# Galindo - grifo cocina semi-industrial - caño extraíble - Flex - Flex de Griferías Galindo

- Propiedad del archivo: CONSTRUNARIO
- Formato: FIEBDC-3/2012
- Programa: Construnario Versión 3.51
- Fecha de los precios: 07/11/2018
- Divisa: EUR

**10259600GGA** u Galindo - grifo cocina semi-industrial - caño extraíble - Flex - Flex de Griferías Galindo
Características Temperatura admisible de agua: los materiales que componen las piezas de los grifos pueden soportar una temperatura máxima de 70ºC. Grifo fabricado en latón con acabado cromado. Presión mínima de uso: 0,5 bar. Accionamiento mediante maneta. Cuerpo para instalación en un único orificio. Cartucho sellado mezclador con discos cerámicos de diámetro 35 mm. Caudal de 20,90 l/minuto a 3 bar y máxima apertura. Suministrado con latiguillos flexibles 3/8 y longitud 45 cm. Colección Flex Vanguardista y funcional, la Colección de grifería FLEX se adapta a la perfección a cualquier ambiente de cocina con su elegante diseño y practicas formas que facilitan la actividad culinaria. Dos versiones, una con líneas que unifican la estética del cuerpo del grifo, y otra con opción de ducha, ambas funcionales gracias a su caño flexible que decoran con estilo industrial y gran calidad los ambientes cotidianos.
