# Galindo - grifo cocina Strem - maneta plana - Strem de Griferías Galindo

- Propiedad del archivo: CONSTRUNARIO
- Formato: FIEBDC-3/2012
- Programa: Construnario Versión 3.51
- Fecha de los precios: 07/11/2018
- Divisa: EUR

**7978600GGA** u Galindo - grifo cocina Strem - maneta plana - Strem de Griferías Galindo
Características Temperatura admisible de agua: los materiales que componen las piezas de los grifos pueden soportar una temperatura máxima de 70ºC. Grifo fabricado en latón con acabado cromado. Presión mínima de uso: 0,5 bar. Accionamiento mediante maneta. Cartucho sellado con discos cerámicos de diámetro 25 mm. Caudal de 10,9 l/minuto a 3 bar y máxima apertura. Suministrado con latiguillos flexibles 3/8 y longitud 45 cm. Colección Strem Inspirada en el diseño metropolitano de los grifos industriales, STREAM destaca por su robustez, la esencialidad y la funcionalidad. Una colección fuerte, con carácter y disponible con dos tipos de manetas, palanca y el volante, combinadas en una colección de productos.
