# Grifo monomando ducha para instalación mural empotrable, serie Aroha de Griferías Galindo. Cromo - Ducha de Griferías Galindo

- Propiedad del archivo: CONSTRUNARIO
- Formato: FIEBDC-3/2012
- Programa: Construnario Versión 3.51
- Fecha de los precios: 14/05/2021
- Divisa: EUR

**4607300GGA** u Grifo monomando ducha para instalación mural empotrable, serie Aroha de Griferías Galindo. Cromo - Ducha de Griferías Galindo
- Mecanismo monomando ducha empotrable - Acabado cromo - Cartucho sellado mezclador con discos cerámicos de diámetro 35 mm - Entradas y salidas hembra de 1/2"
