# Grifo monomando bidet para instalación en repisa, serie Aroha de Griferías Galindo. Sin desagüe semiautomático. Cromo - Bidet de Griferías Galindo

- Propiedad del archivo: CONSTRUNARIO
- Formato: FIEBDC-3/2012
- Programa: Construnario Versión 3.51
- Fecha de los precios: 14/05/2021
- Divisa: EUR

**4607000GGA** u Grifo monomando bidet para instalación en repisa, serie Aroha de Griferías Galindo. Sin desagüe semiautomático. Cromo - Bidet de Griferías Galindo
- Grifo monomando de bidet - Acabado cromo - Disponible: sin o con desagüe semiautomático - Cartucho sellado con discos cerámicos de diámetro 25 mm - Tubos de alimentación flexibles 3/8" y longitud 37 cm
