# Grupo monomando baño-ducha pie bañera instalación suelo, serie Twit de Griferías Galindo. Con accesorio ducha - Baño-ducha de Griferías Galindo

- Propiedad del archivo: CONSTRUNARIO
- Formato: FIEBDC-3/2012
- Programa: Construnario Versión 3.51
- Fecha de los precios: 14/05/2021
- Divisa: EUR

**4941100GGA** u Grupo monomando baño-ducha pie bañera instalación suelo, serie Twit de Griferías Galindo. Con accesorio ducha - Baño-ducha de Griferías Galindo
- Grifería monomando baño ducha pie. - Acabado cromo. - Con accesorios de ducha. - Cartucho con discos cerámicos de diámetro 25 mm. - Entrada macho de 1/2" a suelo.
