# Grifo monomando de ducha para instalación mural, serie Alia de Griferías Galindo. Sin accesorios de ducha. Cromo - Ducha de Griferías Galindo

- Propiedad del archivo: CONSTRUNARIO
- Formato: FIEBDC-3/2012
- Programa: Construnario Versión 3.51
- Fecha de los precios: 14/05/2021
- Divisa: EUR

**5701500GGA** u Grifo monomando de ducha para instalación mural, serie Alia de Griferías Galindo. Sin accesorios de ducha. Cromo - Ducha de Griferías Galindo
- Grifo monomando ducha - Acabado cromo - Disponible: sin o con accesorios ducha - Cartucho sellado con discos cerámicos de diámetro 35 mm - Entrada hembra 3/4" con excéntrica y embellecedor
