# Grifo monomando de baño-ducha para instalación mural empotrable, serie Alia de Griferías Galindo - Baño-ducha de Griferías Galindo

- Propiedad del archivo: CONSTRUNARIO
- Formato: FIEBDC-3/2012
- Programa: Construnario Versión 3.51
- Fecha de los precios: 14/05/2021
- Divisa: EUR

**5707400GGA** u Grifo monomando de baño-ducha para instalación mural empotrable, serie Alia de Griferías Galindo - Baño-ducha de Griferías Galindo
- Mecanismo monomando ducha empotrable. - Acabado cromo. - Cartucho sellado mezclador con discos cerámicos de diámetro 35 mm. - Entrada y salidas hembra de 1/2". - Cartucho desviador diámetro 25 mm.
