# Grupo de ducha monomando para instalación en mural, serie Batlo de Griferías Galindo. Con accesorios. Cromo - Ducha de Griferías Galindo

- Propiedad del archivo: CONSTRUNARIO
- Formato: FIEBDC-3/2012
- Programa: Construnario Versión 3.51
- Fecha de los precios: 14/05/2021
- Divisa: EUR

**3243000GGA** u Grupo de ducha monomando para instalación en mural, serie Batlo de Griferías Galindo. Con accesorios. Cromo - Ducha de Griferías Galindo
- Grifo monomando de ducha. - Acabados existentes: cromo, blanco y negro. - Disponible: sin o con accesorios de ducha. - Cartucho con discos cerámicos. - Entrada Hembra 3/4" con excéntrica.
