# Monomando cocina Kily - Kily de Griferías Galindo

- Propiedad del archivo: CONSTRUNARIO
- Formato: FIEBDC-3/2012
- Programa: Construnario Versión 3.51
- Fecha de los precios: 23/10/2015
- Divisa: EUR

**4958600GGA** u Monomando cocina Kily - Kily de Griferías Galindo
- Grifo monomando de cocina. - Acabado cromo. - Cartucho con discos cerámicos de diámetro 35 mm. - Tubos de alimentación flexibles 3/8" y longitud 35 cm.
