# Columna ducha Kily mezcladora - Kily mezcladora de Griferías Galindo

- Propiedad del archivo: CONSTRUNARIO
- Formato: FIEBDC-3/2012
- Programa: Construnario Versión 3.51
- Fecha de los precios: 23/10/2015
- Divisa: EUR

**49550300GGA** u Columna ducha Kily mezcladora - Kily mezcladora de Griferías Galindo
- Entrada hembra de 3/4”. - Suministrado con excéntricas ½” a ¾” , flexo, soporte a pared y maneral. - Cartucho sellado con discos cerámicos de diámetro 35 mm. - Rociador en ABS cromado de 200 mm. - Barra soporte rociador regulable.
