# Columna termostática Pysa Lux - Columna de Griferías Galindo

- Propiedad del archivo: CONSTRUNARIO
- Formato: FIEBDC-3/2012
- Programa: Construnario Versión 3.51
- Fecha de los precios: 23/10/2015
- Divisa: EUR

**50059500GGA** u Columna termostática Pysa Lux - Columna de Griferías Galindo
- Rociador Inox ø 250 mm. - Maneral de ducha con posiciones. - Flexo de PVC.
