# Grifo monomando ducha para instalación mural, serie Albos de Griferías Galindo. Con accesorios de ducha - Baño-ducha de Griferías Galindo

- Propiedad del archivo: CONSTRUNARIO
- Formato: FIEBDC-3/2012
- Programa: Construnario Versión 3.51
- Fecha de los precios: 14/05/2021
- Divisa: EUR

**7121000GGA** u Grifo monomando ducha para instalación mural, serie Albos de Griferías Galindo. Con accesorios de ducha - Baño-ducha de Griferías Galindo
- Cartucho sellado mezclador con discos cerámicos de diámetro 40 mm. - Entrada hembra de 3/4”. - Suministrado con excéntricas de 1/2” a 3/4” y embellecedor.
