# Grifo monomando bidet para instalación en repisa, serie Albos de Griferías Galindo. Sin desagüe - Bidet de Griferías Galindo

- Propiedad del archivo: CONSTRUNARIO
- Formato: FIEBDC-3/2012
- Programa: Construnario Versión 3.51
- Fecha de los precios: 14/05/2021
- Divisa: EUR

**7127000GGA** u Grifo monomando bidet para instalación en repisa, serie Albos de Griferías Galindo. Sin desagüe - Bidet de Griferías Galindo
- Cartucho sellado mezclador con discos cerámicos de diámetro 35 mm. - Suministrado con latiguillos flexibles de 3/8” y longitud 35 cm.
