# Grifo monomando ducha Eco para instalación mural, serie Ingo plus de Griferías Galindo. Con accesorios de ducha - Ducha de Griferías Galindo

- Propiedad del archivo: CONSTRUNARIO
- Formato: FIEBDC-3/2012
- Programa: Construnario Versión 3.51
- Fecha de los precios: 14/05/2021
- Divisa: EUR

**715300EGGA** u Grifo monomando ducha Eco para instalación mural, serie Ingo plus de Griferías Galindo. Con accesorios de ducha - Ducha de Griferías Galindo
- Grifo monomando de ducha. - Acabado cromo. - Disponible con accesorios de ducha. - Cartucho con discos cerámicos de diámetro 40 mm. - Entrada hembra 3/4" a 1/2" con excéntrica.
