# Grifo monomando ducha para instalación mural empotrable 3 vías, serie Kily de Griferías Galindo - Ducha de Griferías Galindo

- Propiedad del archivo: CONSTRUNARIO
- Formato: FIEBDC-3/2012
- Programa: Construnario Versión 3.51
- Fecha de los precios: 14/05/2021
- Divisa: EUR

**4957200GGA** u Grifo monomando ducha para instalación mural empotrable 3 vías, serie Kily de Griferías Galindo - Ducha de Griferías Galindo
- Cartucho desviador con ø de 35 mm. - Entradas y salidas hembra de 1/2.
