# Grifo monomando ducha para instalación mural, serie Kily de Griferías Galindo. Sin accesorio de ducha. Cromo - Ducha de Griferías Galindo

- Propiedad del archivo: CONSTRUNARIO
- Formato: FIEBDC-3/2012
- Programa: Construnario Versión 3.51
- Fecha de los precios: 14/05/2021
- Divisa: EUR

**4953500GGA** u Grifo monomando ducha para instalación mural, serie Kily de Griferías Galindo. Sin accesorio de ducha. Cromo - Ducha de Griferías Galindo
Características Temperatura admisible de agua: los materiales que componen las piezas de los grifos pueden soportar una temperatura máxima de 70ºC. Grifo fabricado en latón con acabado cromado, blanco o negro. Presión mínima de uso: 0,5 bar. Accionamiento mediante maneta. Cartucho sellado mezclador con discos cerámicos de diámetro 35 mm. Caudal de 25,2 l/minuto a 3 bar y máxima apertura. Entrada hembra de 3/4. Suministrado con excentrica de 1/2 a 3/4 y embellecedor. Disponible: Con accesorios de ducha o Sin accesorios de ducha. Colección Kily Colección de líneas refinadas y elegantes que se adaptan a todo tipo de ambientes. Su original maneta de forma ondulada destaca en inclinación del escultural diseño del cuerpo del grifo. Una grifería que decora el espacio de baño con personalidad siendo piezas prácticas y ergonómicas muy confortables con el toque de distinción perfecto.
