# Grifo de cocina de pared caño inferior Elipse - Elipse de Griferías Galindo

- Propiedad del archivo: CONSTRUNARIO
- Formato: FIEBDC-3/2012
- Programa: Construnario Versión 3.51
- Fecha de los precios: 13/10/2014
- Divisa: EUR

**3833300GGA** u Grifo de cocina de pared caño inferior Elipse - Elipse de Griferías Galindo
- Grifo bimando de cocina empotrable a la pared con caño inferior de 25cm0 - Acabado cromo. - Entrada hembra 3/4" con excéntrica. - Montura convencional. - También disponible en montura cerámica.
