# Grifo de cocina de pared caño recto Elipse, caño tubo de 16 cm - Elipse de Griferías Galindo

- Propiedad del archivo: CONSTRUNARIO
- Formato: FIEBDC-3/2012
- Programa: Construnario Versión 3.51
- Fecha de los precios: 13/10/2014
- Divisa: EUR

**3833100GGA** u Grifo de cocina de pared caño recto Elipse, caño tubo de 16 cm - Elipse de Griferías Galindo
- Grifo bimando de cocina empotrable a la pared caño recto. - Acabado cromo. - Disponible 16cm: con caño fundido 26 cm, caño tubo de 25 cm o 16 cm. - Entrada hembra 3/4" con excéntrica. - Montura convencional. - También disponible en montura cerámica.
