# Grifo de cocina caño alto Elipse - Elipse de Griferías Galindo

- Propiedad del archivo: CONSTRUNARIO
- Formato: FIEBDC-3/2012
- Programa: Construnario Versión 3.51
- Fecha de los precios: 13/10/2014
- Divisa: EUR

**3831000GGA** u Grifo de cocina caño alto Elipse - Elipse de Griferías Galindo
- Grifo bimando de cocina caño alto. - Acabado Cromo. - Entrada macho 1/2". - Montura convencional. - También disponible en montura cerámicA.
