# Grifo de cocina de pared de un agua Elipse - Elipse de Griferías Galindo

- Propiedad del archivo: CONSTRUNARIO
- Formato: FIEBDC-3/2012
- Programa: Construnario Versión 3.51
- Fecha de los precios: 13/10/2014
- Divisa: EUR

**3832500GGA** u Grifo de cocina de pared de un agua Elipse - Elipse de Griferías Galindo
- Grifo monobloc de cocina empotrable a la pared de un agua. - Acabado cromo. - Entrada macho 1/2". - Montura convencional. - También disponible en montura cerámica.
