# Grifo de cocina caño giratorio de un agua Elipse - Elipse de Griferías Galindo

- Propiedad del archivo: CONSTRUNARIO
- Formato: FIEBDC-3/2012
- Programa: Construnario Versión 3.51
- Fecha de los precios: 13/10/2014
- Divisa: EUR

**3831500GGA** u Grifo de cocina caño giratorio de un agua Elipse - Elipse de Griferías Galindo
- Grifo monobloc de cocina con caño giratorio de un agua. - Acabado cromo. - Montura convencional. - Tubos de alimentación flexibles 3/8" y longitud 37 cm.
