# Grifo de cocina Abatible cromo - Abatible de Griferías Galindo

- Propiedad del archivo: CONSTRUNARIO
- Formato: FIEBDC-3/2012
- Programa: Construnario Versión 3.51
- Fecha de los precios: 13/10/2014
- Divisa: EUR

**10248600GGA** u Grifo de cocina Abatible cromo - Abatible de Griferías Galindo
- Grifo monomando de cocina abatible. - Acabados existentes: cromo y cromo mate -cromo. - Tubos de alimentación flexibles 3/8" y longitud 37 cm. - Cartucho con discos cerámicos.
