# Grifo de cocina caño alto con ducha extensible Theo níquel - Theo de Griferías Galindo

- Propiedad del archivo: CONSTRUNARIO
- Formato: FIEBDC-3/2012
- Programa: Construnario Versión 3.51
- Fecha de los precios: 13/10/2014
- Divisa: EUR

**8649671GGA** u Grifo de cocina caño alto con ducha extensible Theo níquel - Theo de Griferías Galindo
- Grifo monomando de cocina caño alto con ducha extensible. - Acabados existentes: cromo, cromo mate-cromo y níquel. - Tubos de alimentación flexibles 3/8" y longitud 45 cm. - Cartucho con discos cerámicos.
