# Grifo de cocina 1929 bronce envejecido - 1929 de Griferías Galindo

- Propiedad del archivo: CONSTRUNARIO
- Formato: FIEBDC-3/2012
- Programa: Construnario Versión 3.51
- Fecha de los precios: 10/10/2014
- Divisa: EUR

**6231340GGA** u Grifo de cocina 1929 bronce envejecido - 1929 de Griferías Galindo
- Grifo bimando de cocina caño alto. - Montura cerámica. - Acabados existentes: cromo, envejecido bronce y envejecido cobre. - Tubos de alimentación flexibles 3/8" y longitud 37 cm.
