# Grifo de cocina Clásica, bronce envejecido - Clásica de Griferías Galindo

- Propiedad del archivo: CONSTRUNARIO
- Formato: FIEBDC-3/2012
- Programa: Construnario Versión 3.51
- Fecha de los precios: 10/10/2014
- Divisa: EUR

**6348840GGA** u Grifo de cocina Clásica, bronce envejecido - Clásica de Griferías Galindo
- Grifo monomando de cocina caño alto clásico. - Acabados existentes: cromo, envejecido bronce y envejecido cobre. - Tubos de alimentación flexibles 3/8" y longitud 37 cm. - Cartucho con discos cerámicos.
