# Grifo de cocina redondo para exterior Osmo - Osmo de Griferías Galindo

- Propiedad del archivo: CONSTRUNARIO
- Formato: FIEBDC-3/2012
- Programa: Construnario Versión 3.51
- Fecha de los precios: 10/10/2014
- Divisa: EUR

**10548399GGA** u Grifo de cocina redondo para exterior Osmo - Osmo de Griferías Galindo
- Grifo monomando de cocina redondo de ósmosis apto para exterior. - Acabado acero inoxidable. - Tubos de alimentación flexibles 3/8" y longitud 45 cm. - Cartucho con discos cerámicos.
