# Grifo de cocina semi-industrial con caño Metra - Metra de Griferías Galindo

- Propiedad del archivo: CONSTRUNARIO
- Formato: FIEBDC-3/2012
- Programa: Construnario Versión 3.51
- Fecha de los precios: 10/10/2014
- Divisa: EUR

**10458900GGA** u Grifo de cocina semi-industrial con caño Metra - Metra de Griferías Galindo
- Grifo monomando de cocina semi-industrial con caño. - Acabado cromo. - Tubos de alimentación flexibles 3/8" y longitud 45 cm. - Cartucho con discos cerámicos.
