# Grifo de cocina Heyjoe, níquel - Hey Joe de Griferías Galindo

- Propiedad del archivo: CONSTRUNARIO
- Formato: FIEBDC-3/2012
- Programa: Construnario Versión 3.51
- Fecha de los precios: 10/10/2014
- Divisa: EUR

**6849771GGA** u Grifo de cocina Heyjoe, níquel - Hey Joe de Griferías Galindo
- Grifo monomando de cocina caño alto. - Acabados existentes: cromo y níquel. - Tubos de alimentación flexibles 3/8" y longitud 45 cm. - Cartucho con discos cerámicos.
