# Grifo de cocina Tothem - Tothem de Griferías Galindo

- Propiedad del archivo: CONSTRUNARIO
- Formato: FIEBDC-3/2012
- Programa: Construnario Versión 3.51
- Fecha de los precios: 10/10/2014
- Divisa: EUR

**2649700GGA** u Grifo de cocina Tothem - Tothem de Griferías Galindo
- Grifo monomando de cocina caño alto. - Acabado cromo. - Tubos de alimentación flexibles 3/8" y longitud 45 cm.
