# Grifo de cocina Kono - Kono de Griferías Galindo

- Propiedad del archivo: CONSTRUNARIO
- Formato: FIEBDC-3/2012
- Programa: Construnario Versión 3.51
- Fecha de los precios: 10/10/2014
- Divisa: EUR

**2758800GGA** u Grifo de cocina Kono - Kono de Griferías Galindo
- Grifería bimando de cocina caño alto. - Acabado cromo. - Tubos de alimentación flexibles 3/8" y longitud 45 cm.
