# Columna ducha jardín dos aguas - Ducha de suelo de Griferías Galindo

- Propiedad del archivo: CONSTRUNARIO
- Formato: FIEBDC-3/2012
- Programa: Construnario Versión 3.51
- Fecha de los precios: 10/10/2014
- Divisa: EUR

**20003JGGA** u Columna ducha jardín dos aguas - Ducha de suelo de Griferías Galindo
- Columna de ducha para jardín 2 aguas. - Acabado acero inoxidable. - Cierre a los 30 segundos y caudal: 8 l/min. - Entrada macho de 1/2".
