# Rociador de ducha mural Drop naranja - Ducha de pared de Griferías Galindo

- Propiedad del archivo: CONSTRUNARIO
- Formato: FIEBDC-3/2012
- Programa: Construnario Versión 3.51
- Fecha de los precios: 10/10/2014
- Divisa: EUR

**DR0004PGGA** u Rociador de ducha mural Drop naranja - Ducha de pared de Griferías Galindo
- Ducha de silicona con brazo empotrable de pared de 41cm. - Consumo: 12 l/min. - Acabados existentes: azul, blanco, negro y naranja. - Entrada hembra de 1/2".
