# Rociador de ducha Drop negro - Ducha empotrable de Griferías Galindo

- Propiedad del archivo: CONSTRUNARIO
- Formato: FIEBDC-3/2012
- Programa: Construnario Versión 3.51
- Fecha de los precios: 10/10/2014
- Divisa: EUR

**DR003GGA** u Rociador de ducha Drop negro - Ducha empotrable de Griferías Galindo
- Ducha empotrable de silicona. - Consumo: 12 l/min. - Diámetro 115 mm. - Acabados existentes: azul, blanco, negro y naranja. - Entrada hembra de 1/2".
