# Grifo baño-ducha termostática emp. Atlantis cromo - Duchas empotradas de Griferías Galindo

- Propiedad del archivo: CONSTRUNARIO
- Formato: FIEBDC-3/2012
- Programa: Construnario Versión 3.51
- Fecha de los precios: 10/10/2014
- Divisa: EUR

**70047400GGA** u Grifo baño-ducha termostática emp. Atlantis cromo - Duchas empotradas de Griferías Galindo
- Mecanismo baño ducha termostático empotrable de 2 salidas. - Acabados existentes: cromo y cromo mate-cromo. - Sin accesorios de ducha. - Cartuchos termostáticos. - Entrada macho de 1/2".
