# Grifo ducha termostática emp. 3/4 Atlantis 5 salidas - Duchas empotradas de Griferías Galindo

- Propiedad del archivo: CONSTRUNARIO
- Formato: FIEBDC-3/2012
- Programa: Construnario Versión 3.51
- Fecha de los precios: 10/10/2014
- Divisa: EUR

**6856300GGA** u Grifo ducha termostática emp. 3/4 Atlantis 5 salidas - Duchas empotradas de Griferías Galindo
- Mecanismo ducha termostático empotrable 3/4 de 2 entradas y 5 salidas. - Acabado cromo. - Sin accesorios de ducha. - Cartuchos termostáticos. - Entrada hembra 3/4" con excéntrica.
